# Erweiterung Schule Grassau
Angebotsaufforderung (GAEB DA 2000 1.2, DA83)
Projekt: 18050-E
Währung: EUR
Auftraggeber: Gemeinde Grassau, Marktstraße 1, 83224 Grassau; DV-Nummer: 22; Vergabenummer: 22
Erstellt mit: BECHMANN AVA 2025.130/ GAEB Toolbox V3.3 G90 R20210630, BECHMANN AVA 2025.130, 24.02.2026

## 22 Spengler
Datum: 24.02.2026

*Hinweis: Allgemeine Vorbemerkungen*
1.  ALLGEMEINES

1.1  Abkürzungen in der Ausschreibung
    -  AG  Auftraggeber
    -  AN  Auftragnehmer
    -  o.glw.  oder gleichwertig
    -  v.g.  vorgenannt
    -  EP  Einheitspreis
    -  OK RB  Oberkante Rohboden
    -  OK FFB  Oberkante Fertigfußboden
    -  Mw  Mauerwerk
    -  Stb  Stahlbeton

1.2  Lage des Grundstücks
  Das Grundstück befindet innerhalb der Gemeinde
  83224 Grassau, Landkreis Traunstein, Flnr. 74,
  Schulgebäude Birkenweg 10 - 14

1.3  Umgebung

  Begrenzung:
  im Norden:  Öffentl. Straße Birkenweg mit Wohnbebauung,
  Kindergarten und Schule (Containeranlage)
  im Osten:  Sporthalle
  im Westen:  Bestandsschulgebäude
  und Süden:  Gemeindestraße, Brachflächen

Die Baumaßnahme wird bei laufendem Betrieb der benachbarten Sporthalle und  des Schulgebäudes ausgeführt. Der Birkenweg vor dem Sanierungsgebäude wird zeitgleich zur Sanierung und Erweiterungsbaumaßnahme als Schulweg zur Schulcontaineranlage genutzt.
Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.
Alle hierfür notwendigen Aufwendungen sind in die EP einzurechnen, sofern nicht gesonderte Positionen im LV beschrieben sind.
Lärmintensive Arbeiten sind mind. 14 Tage vor der Ausführung bei der Bauleitung anzumelden.
Vor Beginn der Arbeiten hat sich der AN über die örtlichen Gegebenheiten hinsichtlich Maschineneinsatz, Lagerflächen für Personalunterkünfte, Geräte, Material etc. zu informieren.

  Liefer- und Abtransport sind so zu terminieren, dass diese nicht mit Betrieb der bebachbarten Sporthalle und der Schule sowie dem Verkehr im Umfeld der Schulcontaineranlage und des Kindergartens kollidieren. Vorwiegend sind dabei die Uhrzeiten des allgemein üblichen Beginns und Endes des werktäglichen Schul-/Kindergartenbetriebs zu berücksichtigen. Wartende Baustellen-LKW sind im Umfeld des Kindergartens und der Schulcontaineranlage nicht zulässig.
An der Baustellenausfahrt ist bei An- und Abtransport stets ein Sicherheitsposten (Einweiser) zu platzieren, der die gefahrlose Ein- und Ausfahrt von LKW und sonstigen Fahrzeuge zur Baustelle regelt.

Die gesetzlichen Auflagen des Umweltschutzes sind einzuhalten.
Die Geräte- und Maschinenschutzverordnung in der aktuellen Fassung sowie die einschlägigen Vorschriften für die Lagerung wassergefährdender Flüssigkeiten sind zu beachten.
Die Richtlinien zum Schutz von Bäumen und Sträuchern
im Bereich von Baustellen (RSBB) sind zu beachten.
Im Hinblick auf Baulärm gelten die Anforderungen
-  des BIMSchG
-  der Allg. Verwaltungsvorschrift gg.
  Baulärm-Geräuschimmissionen
-  aller übrigen einschlägigen landesrechtlichen
  Vorschriften Bayerns

  Die Baustellenordnung des SiGeKo ist vom AN einzuhalten.

1.4  Auflagen aus der Baugenehmigung
  Die Auflagen aus der Baugenehmigung sind grundsätzlich zu
  beachten, diese wurden jedoch bereits im LV berücksichtigt .

1.5  Höhenentwicklung
  Das vorhandene Baugelände liegt nahezu ebenflächig im Mittel mit
  OK auf ca. 537,15 m üNN etwa auf OK Straßennieveau des
  Birkenwegs.
  Leichte Höhenunterschiede bis ca. 60 cm sind durch Anschüttungen
  und Lichtgräben unmittelbar am Schulgebäudes vorhanden.

  Gebäudebezugshöhe  +/- 0,00  =  538,53 m.ü.NN

  OK FFB EG Bestandsgebäude
  BT4  = +0,04= 538,57

  OK FFB EG Neubau
  BT6  = -1,48= 537,05

  Höhe FFB Bestand und Neubau müssen ab dem 1.OG der  selben Höhe entsprechen und sind je Stockwerk zu  überprüfen.

1.6  Erschließung
  Das Baugrundstück wird von der Orthenburger Straße (B305) aus
  über die Marktstraße entlang der Südseite und  vom Birkenwed  entlang der Nordseite des bestehenden
  Schulkomplexes erschlossen.

Park und Lagerflächen
Park- und Lagerflächen sind auf der Baustelleneinrichtungsfläche  vorhanden.

1.7  Bauablauf, Bauwerk und Nutzung
  Das Baumaßnahme ist planerisch in einzelne Bauteile gegliedert
  und ausführungstechnisch in zeitlich getrennte Bauabschnitte
  unterteilt.
  Der Bestandsgebäudekomplex wurde in den Bauabschnitten 1 + 2
  saniert.
  Der 3. Bauabschnitt umfasst die Erstellung des nicht unterkellerten,
  4 geschossigen Erweiteungsneubaues sowie eines Verbindungsgangs zwischen Erweiterungsbau und vorhandenem Sporthallenneubau.

  Erweiterungsbau:
  Gründung:  Stahlbeton-Fundamentbodenplatte

  Konstruktion:  Innen- und Außenwände, Decken und Innentreppen
  aus Stahlbeton, obere Geschossdecke mit obenseitiger Wärmedämmung

  Dach:  Gleichschenkeliges Walmdach, als Kaltdach in
  zimmermannsmäßiger Holzkonstruktion mit Pfetten
  und Sparren, Dachneigung 16,3°, mit mittig angeordnetem Lichtdachaufbau

  Eindeckung:  Dachziegel auf Lattung und Konterlattung

  Fassaden:  Vorgehängte, hinterlüftete, senkrecht angeordnete
  Holzverkleidung, wärmgedämmt.

  Innenausbau:  Verputzte Stb-Innenwände und Trockenbauinnenwände mit GK-Beplankung.
  Sanitärbereiche und Küche mit Wand- und Bodenfliesen, Treppenräume mit Bodenfliesen, Linoleumbodenbeläge in den Fluren und Klassenräumen,
  Parkett in den Gemeinschafträumen, Aula, Bühne
  etc. im EG.

  Fenster und
  Türen:  Alu-Pfosten-Riegel-Fassade im EG, sonst Alu-Holz-
  Fenster, Screen-Sonnenschutz, Alu-Türelemente
  innen, Raumtüren in Holz mit Stahlzargen

  Technische
  Ausrüstung:  Neuinstallation und
  -ausstattung der Elektro-, Sanitär-, Heizungs- und
  Lüftungstechnik, Neueinrichtung der WC etc. im
  gesamten Gebäudekomplex.

  Verbindungsgang:
  Konstruktion:  Stahlbetonbau aus Stützen, Unterzügen, WU-
  Fundamentbodenplatte und Einzelfundamenten

  Dach:  Wärmegedämmtes Pultdach über Verbindungsgang,
  Dachneigung 14°, und 5° geneigtes Flachdach über
  Pausenhof, beide in Stahlbeton mit Metaldeckung

  Fassaden:  WDVS auf Betonteilen, Alu-Pfosten-Riegel-Fassade

  Innenausbau:  Gespachtelte Stb-Innenwände und Trockenbauinnenwände mit GK-Beplankung.
  Sanitärbereiche und Küche mit Wand- und Bodenfliesen, Treppenräume mit Bodenfliesen, Linoleumbodenbeläge in den Fluren und Klassenräumen,
  Parkett in den Gemeinschafträumen, Aula, Bühne
  etc. im EG.

1.8  Baubewachung
  Eine Baubewachung ist nicht vorgesehen!

1.9  Nebenleistungen
  Die Kosten für Baustrom und Bauwasser trägt der AG.

  Ergänzend zu den Nebenleistungen der VOB werden
  folgende Leistungen nicht gesondert vergütet, und sind in
  die Einheitspreise  einzukalkulieren sofern nicht gesonderte
  Positionen dafür vorgesehen sind:

    -  Behinderungen oder Mehraufwendungen durch gleichzeitig
  laufende Arbeiten.

1.10  Planausgabe
  Die Planausgabe erfolgt grundsätzlich über die Ausgabeplattform
  PLANFRED. Dem AN werden nach erfolgter Beauftragung
  sämtlicher Pläne und Ausführungsunterlagen zugesendet.

  Vom AN sind Ausführungspläne rechtzeitig vor Ausführungsbeginn
  beim AG anzufordern.

*Hinweis: ZTV Alllgemein*
Zusätzliche Technische Vorbemerkungen, allgemein

Die Technischen Vorbemerkungen gelten für alle im Folgenden beschriebenen Leistungsbereiche sowie ergänzend die Zusätzlichen Technischen Vorbemerkungen einschl. der Normen, die den einzelnen Leistungsbereichen vorangestellt sind.
Zugrundegelegt ist die VOB Teil C, die jeweils zutreffenden Normen und Regeln in der zum Vertragsschluss gültigen Fassung einschließlich der Änderungen, Berichtigungen und Beiblätter, insbesondere:

DIN  18 299  Allgemeine Regelungen für Bauarbeiten jeder Art
DIN  18 202  Maßtoleranzen im Hochbau

ergänzend gelten grundlegend:
-  die Pläne des Architekten
-  die Pläne und Auflagen des Statikers sowie der übrigen Sonderfachleute
  und Bausachverständigen
-  VDE-, VDEW-und VDI-Richtlinien, soweit für das jeweilige Gewerk zutreffend
-  die Bayerische Bauordnung
-  die Auflagen der Bauaufsichtsbehörden
-  die Richtlinien und Vorschriften der Berufs- und Fachverbände
-  die Richtlinien und Empfehlungen von Fachinstituten
-  die Unfallverhütungsvorschriften der Berufsgenossenschaften
-  die aktuelle Energieeinsparverordnung -EnEV
-  die Einbau- und Verarbeitungsvorschriften der Hersteller
-  alle anerkannten Fachregeln sowie neuesten techn. Erkenntnisse
-  das Kreislaufwirtschafts- und Abfallgesetz (KrW-/AbfG), gültige Fassung.

Hinweis zur Leistungsausführung nach Bauabschnitten
Die ausgeschriebenen Leistungen umfassen nur den 1. Bauabschnitt.
Die Leistungen zu den weiteren Bauabschnitten (2. und 3. BA) sind in diesem Leistungsberzeichnis nicht enthalten.
Die einzelnen Bauabschnitte mit Untergliederung in Bauteile sind dem beigefügten  Übersichtsplan zm Leistungsverzeichnis zu entnehmen.

Leistungsumfang und Preise
Die ausgeschriebenen Leistungen sind in fix und fertiger Arbeit einschl. Materiallieferung, Gerätestellung und -vorhaltung, Vertragen an der Baustelle, eventueller Zwischenlagerung und Einbau incl. aller Nebenleistungen anzubieten und im Auftragsfalle auszuführen. Die Einheitspreise sind dem entsprechent zu kalkulieren.
Der Auftragnehmer übernimmt für die angebotenen Leistungen die Verpflichtung der Vollständigkeit, d.h. Leistungen und Nebenleistungen, die sich bei den Einzelbeschrieben zwangsläufig ergeben, sind einzukalkulieren, auch wenn diese nicht ausdrücklich erwähnt sind.
In die Einheitspreise sind je nach Art des Gewerkes und soweit nicht in eigenen Positionen erfasst, folgende Leistungen einzukalkulieren:
-  der Verschnitt
-  bauabschnittsweise bzw. zeitlich getrennte Ausführung einzelner Leistungen, gem.
  v.g. "Besonderem Hinweis zur Leistungsausführung in Bauabschnitten" insofern
  diese nicht durch separate Positionen beschrieben sind.
-  Liefern und Einbauen der erforderl. Befestigungs- und Verbindungsmittel
-  die diebstahlsichere Lagerung der zur Verarbeitung bestimmten Materialien
-  der Schutz aller Bauteile, Installationen, Einbauten und Einrichtungsgegenstände
-  der Schutz eingebauter Materialien bis zur Abnahme der eigenen Leistung des
  AN
-  die Sauberhaltung der Baustelle und der angrenzenden privaten und öffentl.
  Bauten und Flächen
-  die Übernahme der Verkehrssicherungspflicht im für die beauftragte Leistungsausführung vom AN genutzten Bereiche der Baustelle
-  zusätzliche Maßnahmen, die sich aus den Bestimmungen des Nachbarrechtes
  ergeben
-  das Beibringen von Materialmustern jeder Art

Der Auftragnehmer ist verpflichtet, von Ihm bzw. seiner Sub- und Nachunternehmen verursachte Beschädigungen und Verschmutzungen jeder Art an best. Gebäuden und Freianlagen auf seine Kosten zu beseitigen.
Weiteres ist in den Technischen Vorbemerkungen zu den einzelnen Leistungstiteln/-bereichen beschrieben.

Anforderungen an Baumaterialien, -stoffe und -teile
Alle Stoffe sind, soweit die Positionsbeschreibung nichts Gegenteiliges festlegt, vom AN zu liefern. Es dürfen nur zugelassene Baustoffe mit dem RAL-Gütesiegel
verwendet werden. Sie dürfen keine Schadstoffe, bzw. gesundheitsgefährdende Stoffe enthalten. HFCKW- und FCKW-haltige Produkte dürfen nicht eingebaut werden.
Materialien, Dimensionierungen und die Ausführung von Bauteilen müssen den geprüften, statischen Vorgaben, den brandschutztechnischen Auflagen gemäß Bauschein, den wärme- und schallschutztechnischen Anforderungen entsprechen. Diesbezügliche Nachweise, Prüfzeugnisse und Zulassungen sowie Produkt- und die CE-Kennzeichnungen sind vom AN unaufgefordert vor Einbau entsprechender Materialien der örtlichen Bauleitung vorzulegen.
Für das bituminöse Mischgut dürfen die Mineralstoffe nur aus dafür zugelassenen, güteüberwachten Lieferwerken verwendet werden.
Eignungs- und Eigenüberwachungsprüfungen sind durch den AN durchzuführen. Auf die Eignungs- bzw. Eigenüberwachungsprüfungen für Erdarbeiten gemäß ZTV
E-StB in der jeweils gültigen Fassung wird hingewiesen.
Gleiches gilt für die Herstellung der Frostschutzschicht entsprechend ZTV SoB-StB in derjeweils gültigen Fassung.
Die Prüfungsergebnisse sind dem AG rechtzeitig vor Ausführung vorzulegen. Kontrollprüfungen werden durch den AG durchgeführt.

Materialauszüge
erfolgen eigenverantwortlich durch den AN unter Berücksichtigung der Herstellerrichtlinien.

Nachweise und Bescheinigungen
bezüglich Qualität, Brandverhalten, Toxizität u.ä. von Werkstoffen sind vor dem Einbau vom AN unaufgefordert und kostenfrei zu erbringen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Sicherungsmaßnahmen
Es sind alle einschlägigen UVV einzuhalten. Evtl. anfallende Kosten für notwendige Sicherungsmaßnahmen sind in die EP einzurechnen und werden nicht gesondert vergütet.

Hinweise zur Abrechnung/Aufmaß
Alle Leistungen, die nicht aus Plänen und Zeichnungen ermittelt werden können, bzw. von diesen abweichen, sind gemeinsam mit der Bauleitung des AG aufzumessen.
Der AN hat das Aufmaß rechtzeitig zu beantragen. Die Aufmasse sind ständig, dem Baufortschritt entsprechend, zu erstellen.
Nachträglich vorgelegte Aufmaßblätter undStundenlohnberichte werden nicht anerkannt.
Rechnungen, die nicht durch gemeinsame Aufmasse belegt sind, gelten als nicht prüffähig und werden nicht anerkannt.
Vom AN sind auf Verlangen Aufmaßskizzen der Leitungsverläufe während der Bauzeit zu erstellen und dem AG vorzulegen. Mehraufwendungen für diese
Leistungen sind in die Einheitspreise einzurechnen und werden nicht gesondert vergütet.
Abschlagsrechnungen, die nach erfolgter Abnahme der Baumaßnahme eingereicht werden, werden nicht akzeptiert.

Bautagebuch
Der AN ist verpflichtet täglich ein Bautagebuch über seine Leistungen zu führen, wöchentlich der Bauleitung zur Unterschrift vorzulegen und vollständig mit der Schlußrechnung einzureichen.
Die Bautageberichte müssen folgende Angaben beinhalten:
- Wetter mit Temperatrur
- Anzahl der eingestzten Arbeitskräfte des eigenen Gewerkes
- Art und Anzahl des eingesetzten Großgerätes, wie Erdbaugeräte, Kräne etc.
- Art und Umfang der tägl. Bauleistung
- behördl. Abnahmen, technische Abnahmen, besonder Vorkommnisse.

Schutz von Fremdgewerken
Der AN ist verpflichtet Fremdgewerke ohne zusätzliche Aufforderung wirksam vor Verschmutzung und Beschädigungen zu schützen. Kommt er dieser Verpflichtung nicht nach, kann dies durch Dritte auf seine Kosten erfolgen. Verursachte Schäden gehen zu Lasten des AN.

Schuttbeseitigung
Die Baustelle ist ständig rein zu halten und einschl. der Zufahrten ist regelmäßig, wenn erforderlich arbeitstäglich, von Verunreinigungen (Bauschutt, Verschmutzung der Straße durch Baustellenfahrzeuge, etc.) zu säubern.
Die Beseitigung und Entsorgung des aus der eigenen Arbeit anfallenden Schutts und Verunreinigung sowie Verpackungsmaterial hat ohne zusätzliche Aufforderung zu erfolgen.
Vergraben und Verbrennen an der Baustelle ist nicht statthaft. Kommt der AN der Verpflichtung nicht nach, geschieht dies durch Dritte auf Rechnung des AN.

*Hinweis: ZTV Spenglerarbeiten*
Zusätzliche Technische Vorbemerkungen zu den Spenglerarbeiten

Es gelten jeweils die Normen und Regeln in der zum Vertragsschluss gültigen Fassung einschließlich der Änderungen, Berichtigungen und Beiblätter, insbesondere:
DIN  18338  Dachdeckungs- und Dachabdichtungsarbeiten
DIN  18339  Klempnerarbeiten

Ergänzend zu den in VOB, Teil C aufgeführten Normen gelten:
DIN EN  1396  Aluminium und Aluminiumlegierungen - Bandbeschichtete Bleche und Bänder für allgemeine
  Anwendungen
DIN EN 10088,T1-3  Nichtrostende Stähle
DIN EN ISO 4042  Verbindungselemente - Galvanisch Überzüge.
  sowie
-  die Bayerische Bauordnung
-  die Auflagen der Bauaufsichtsbehörden
-  die Richtlinien und Vorschriften der Berufs- und Fachverbände
-  die Richtlinien und Empfehlungen von Fachinstituten
-  die Unfallverhütungsvorschriften der Berufsgenossenschaften
-  die aktuelle Energieeinsparverordnung -EnEV
-  die Einbau- und Verarbeitungsvorschriften der Hersteller
-  alle anerkannten Fachregeln sowie neuesten techn. Erkenntnisse
-  das Kreislaufwirtschafts- und Abfallgesetz (KrW-/AbfG), gültige  Fassung.

Soweit in der Leistungsbeschreibung auf Technische Spezifikationen, z. B. nationale Normen, mit denen Europäische Normen umgesetzt werden, europäische technische Zulassungen, gemeinsame technische Spezifikationen, internationale Normen, Bezug genommen wird, werden auch ohne den ausdrücklichen Zusatz: "oder gleichwertig", immer gleichwertige Technische Spezifikationen in Bezug genommen.

Zusätzlich zu beachtende Technische Regeln:
-  Richtlinien für die Ausführung von Metall-Dächern, -Außenwandbekleidungen und
  Bauklemper-Arbeiten (Fachregeln des Klempnerhandwerks).

Zentralverband des Deutschen Dachdeckerhandwerks e. V. (ZVDH):
- Grundregel für Dachdeckungen, Abdichtungen und Außenwandbekleidungen
-  Fachregel für Metallarbeiten im Dachdeckerhandwerk

Es gilt jeweils die bei Auftragserteilung aktuelle Fassung, bei Widersprüchen haben diese Vorrang vor den DIN-Vorschriften.

Leistungsumfang
Sämtliche Leistungen sind in fix und fertiger Arbeit inklusive aller Materiallieferungen, Lohnkosten, Gerätestellung und -vorhaltung, Vertragen an der Baustelle sowie aller Nebenleistungen anzubieten und im Auftragsfalle auszuführen.
Insbesondere sind folgende Leistungen mit dem EP der Positionen abgegolten und werden nicht gesondert vergütet:
-  Baustelleneinrichtung, Vorhaltung und Rückbau,entsprechend den Erfordernissen
  und Dauer des eigenen Gewerkes, gemäß UVV und in Abstimmung mit der
  Bauleitung.
-  Kranstellung und sonstiges Geräte für das Heben schwerer Lasten einschl. der
  Vorhaltung für das eigene Gewerk.
-  Anpassen bauseitiger Gerüste sowie das Weiterrücken fahrbarer Gerüste, ohne
  Auf- und Abbau, entsprechend den Erfordernissen des eigenen Gewerks und der
  Unfallverhütungsvorschriften, insbesondere entsprechend DIN 4420, ZH 1/560
  sowie VGB 74.
-  Unterfüttern und Ausgleichen von Rohbautoleranzen.
-  Ausschneiden von Wärmedämmung an gedämmten Stb-Bauteilen bei Montagearbeiten für das eigene Gewerk.
-  Befestigungsmittel, Anschlussmaterial soweit nicht separat positioniert.
-  Abdeckungen von geöffneten Dachflächen und sonstigen Bauteilen zum  Schutz vor Niederschlag, Sturm, Beschädigung etc. zur Vermeidung von  Schäden durch Bewitterung.

Baustelleneinrichtung
Der AN hat sich vor Beginn der Arbeiten über die örtlichen Gegebenheiten und deren Zustand hinsichtlich Maschineneinsatz, Lagerflächen für Personalunterkünfte, Geräte, Material etc. zu informieren.
Mit dem Beginn der Arbeiten hat der AN die Baustelle zur
Erbringung seiner beauftragten Leistungen mit
Personalunterkünften, Lager, Arbeitsplatzbeleuchtung, Gerüste,
Geräte und Maschinen, einzurichten, vorzuhalten und auf Abruf
abzubauen.
Die gesetzlichen Bestimmungen, der Unfallverhütungsvorschriften
sind hierbei einzuhalten.

Kranstellung und Baustelleneinrichtung
Der Transport schwerer Lasten ist Angelegenheit des AN. Eine bauseitige Kranstellung des Holzbauunternehmens ist vorhanden. Die Mitbenutzung der bauseitigen Kranstellung erfolgt auf eigene Kosten und eigenverantwortlicher Regelung des AN mit der Baumeisterfirma (Kransteller).
Bei Aufstellung eines Mobilkrans durch den AN ist diese zuvor mit der Bauleitung des Bauherrn abzustimmen. Der AN hat sich vor Ort über die Möglichkeit des Mobilkraneinsatzes zu informieren. Sämtliche aus der Mobilkranstellung hervorgehenden Kosten, wie Sondernutuzngsgebühren für Verkehrsflächen und deren Regelung etc. sind vom AN zu tragen.
Mehrforderungen aus Unkenntnis der örtlichen Gegebenheiten sind diesebezüglich
ausgeschlossen.

Gerüststellung
Eine Gerüstsellung einsch. Fanggerüst an den Traufen ist beiseitig hergestellt.
Alle weiteren Schutzmaßnahmen die zur Ausführung bzw. während der Spenglerarbeiten notwendig sind vom AN als nebenleistung zu stellen.

Höhenverhältnisse
Rohbauabmessungen, insbesondere Höhenverhältnisse sind vor Beginn der Arbeiten vom AN eigenverantwortlich zu überprüfen.
Bei Abweichungen von den Planungsunterlagen ist unverzüglich die Bauleitung zu informieren.

Meterriss
Der Meterriss ist, bezogen auf OK FB, an verschiedenen Stellen mittels Plakette, Schraubnagel o. glw. in jedem Geschoss vorhanden. Der AN hat die Höhenverhältnisse eigenverantwortlich zu überprüfen und bei festgestellten Abweichungen unverzüglich die Bauleitung zu informieren.

Stoffe, Bauteile
Dübel zur Befestigung müssen auf den Untergrund abgestimmt sein; ihre Spreizkräfte dürfen keine zu großen inneren Spannungen erzeugen. Bei nicht ausreichend festem Untergrund sind Injektionsanker zu verwenden.

Ausführung
Jede Vorleistung ist - auch arbeitstäglich - zu überprüfen. Die Abdeckung der Dichtungen und der Dachhaut mit Arbeitsbühnen, die Ablage von Werkzeugen und Hilfsmitteln hat so zu erfolgen, dass der Schutz fremder Arbeiten garantiert ist.
Besteht die Gefahr einer Bitumenkorrosion, sind Blechteile vorsorglich zu beschichten.
Die Entscheidung, ob die Dachrinnen mit oder ohne Gefälle zu befestigen sind, trifft der Auftraggeber. Die Gefälleneigung beträgt i.d.R. 1 bis 3 mm/m. Der Wasserfalz soll bei verlegter vorgehängter Rinne 1 cm höher sein als der Rinnenwulst.
Fallrohre sind so anzubringen, dass die Naht sichtbar ist. Dabei sollen die Steckverbindungen eine Überdeckung von mindestens 5 cm haben. Wird der Stoß durch eine Wulst gehalten, ist Löten nicht erforderlich.
Anzahl und Abstände der direkten oder indirekten Befestigungspunkte für Bleche sind unter besonderer Beachtung der Windsogkräfte und der Belastung durch Eis auszuwählen.
Bei Lötverbindungen ist zu beachten: Die Überlappung der Bleche soll mindestens 10 mm betragen. Die gebundene Lötnahtbreite muss im waagerechten und leicht geneigten Bereich 10 mm, im senkrechten Bereich sowie bei größeren Neigungen 5 mm betragen. Der Lötspalt darf nicht mehr als 0,5 mm weit sein, um eine ausreichende Kapillarwirkung für das Lot zu erreichen. Bei Kupferlötungen sind Flussmittel sofort zu beseitigen.
Freie Kanten der Bleche sind zu entgraten; bei Blechdicken bis 1 mm sind sie umzubördeln.
Späne von Bohren und Fräsen sowie Reste von Schleifstaub sind sofort von den bearbeiteten Teilen zu entfernen.

### 1 Spenglerarbeiten

#### 1.1 Vordächer

**1.1.1 Polymerbitumen-Unterdeckbahn, regensicher**
Unterdachbahn aus Polymerbitumen, nahtselbstklebend, hochreißfest, wasserdicht, ober- und unterseitig mit Kunststoff-Faservlies, oberseitig mit Folienrandstreifen, unterseitig mit Nahtselbstklebestreifen.
Verlegung auf Dachschalung aus sägerauhen, dichtgestoßenen Brettern zur Herstellung eines regensicheren Unterdachs unter Aluminium-Stehfalzeindeckung.
Verdeckte mechanische Befestigung gegen Abheben, Stöße mind. 10 cm überlappt, versetzt angeordnet und strömungsdicht verklebt sowie traufseitig bis Dachrand auf Tropfblech und mind. 15 cm an aufgehenden Wananschlüssen führen sowie mit mind. 5 cm durchlaufender Randstreifenbreite aufkleben.
Kopfstöße nach Herstellerangaben mit Heißluftföhn oder Spezial-Bitumenklebestreifen schließen.

Technische Werte Unterdachbahn:
Brandverhalten:  Klasse E nach EN 13501-1
Baustoffklasse:  B2 normal entflammbar nach
  DIN 4102
Reißkraft:  ca. 370/270 N/5 cm nach EN
  12311-1
Wasserdichtheit:  Klasse W1 nach EN 13859-1
Sd-Wert:  ca. 100 m
Kaltbiegeverhalten:  -25 °C
Wärmestandfestigkeit:  100 ° C
Weiterreißen (Nagelsch.):  325 N/290 N
Gewicht:  ca. 1400 g/m²
ZVDH-Klasse:  UDB-A

Fabrikat: BauderTOP UDS 3,0 o. glw. A.

'.............................'
Fabrikat  nach Angab des Bieters
Menge: 25,000 m²

**1.1.2 Aluminium-Dacheindeckung Vordach, Pultdach**
Herstellen einer rostfreien Aluminium-Dacheindeckung aus Farbaluminiumband, Legierung EN AW 3005 gemäß EN 573-3, Falzqualität H41 einschl. Befestigungsmaterial nach Verlegerichtlinien des Herstellers.

Eindeckung:  Doppelstehfalz mit Dichtbandeinlage bzw. Falzgeldichtung
Nennblechdicke:  0,7 mm
Achsmaß:  ca: 580 mm
Oberfläche:  stucco
Farbe:  P.10 anthrazit (RAL 7016)
Rückseite:  mit Schutzlack
Brandverhaltensklasse:  A1 gemäß DIN EN 13501-1
Haften:  ca. 4,5 Haften/m²
Haftabstand:  ca. 33 cm

Dach:
Konstruktion:  Pultdach mit Brettschalung auf
  Luftlattung, hinterlüftet
Dachneigung:  ca. 3°
Traufhöhe:  ca. 2,60 m ü. OK Gelände
Firsthöhe:  ca. 2,70 m ü. OK Gelände
ungestoßene Profillänge:  ca. 1,50 m

Die Bahnen sind ungestoßen entsprechend der Herstellervorschriften zu verlegen und zu befestigen einschl.
Scharenüberstandlängen für Anschlussumbördelung am Traufblech und senkrechte Aufstellung am First.
Befestigung mit Fest- und Schiebehaften einschl. Niro-Rillennägeln auf Vollschalung.
Trauf- und Firstanschlüsse in separaten Positionen.

Leitfabrikat:
PREFA - PREFALZ Farbaluminiumband
oder min. gleichwertiger Art

'.............................'
Fabrikat  nach Angabe des Bieters
Menge: 25,000 m²

**1.1.3 Zulage Ortgangausbildung, Vordach**
Ortgangblende aus Ergänzungsband, passend zur Dachdeckung einschl. Halteblechstreifen und sonstigem Befestigungmaterial.
Blende obenseitig mit der Aufkantung der Dacheindeckung und untenseitig mit Tropfkantenausbildung mit dem Haltestreifen umbördelt.

Ortgangblende
Materialdicke:  mind. 0,7 mm
Zuschnitt:  ca. 200 mm
Abkantung:  2 Stk
Farbe:  wie Dachdeckung
Material:  wie Dachdeckung

Halteblechstreifen
Materialdicke:  mind. 1,0 mm
Zuschnitt:  ca. 100 mm
Farbe:  wie Dachdeckung
Material:  wie Dachdeckung
Menge: 10,000 m

**1.1.4 Zulage gefalzter Traufanschluss, Vordach**
Ausbildung gefalzter Traufanschluss mit Umbördelung am Traufblech (Saumstreifen, Vorstoß) aus separater Position, mit schräg gebördeltem Doppelstehfalz sowie konischer Falzaufbüge, stehend geschweifte Ausführung.
Am Auflagebereich der Bahnen muss ein Dehnungsspalt verbleiben.
Ausführung als Zulage zu den zuvor beschriebenen Position Aluminium-Dacheindeckung Vordach, Pultdach.
Menge: 18,000 m

**1.1.5 Zulage gefalzter First-Wandanschluss an hinterlüftetet Holzfassade, Vordach**
Ausbildung Pultdachfirst an hinterlüftete Lächenholzfassade, als gefalzter Wandanschluss mit schräg auslaufenden, gebördelten Doppelstehfalz, im Abstand von ca. 50 bis 80 mm vor dem First in die Dachfläche umgelegt und am First, ca.
200 mm hoch senkrecht aufgestellt einschl. Einlage eines durchlaufenden Firsthaltestreifens aus Ergänzungsbändern passend zur Dacheindeckung, d= 1,0 mm, Zuschnitt ca.
300 mm.
Befestigung an aufgestellter Unterkonstruktion aus sägereuhen Glattgantbrettern.
Die Scharenenden sind firstseitig um den Haltestreifen als ca. 50 mm breiter Streifen in Richtung Dachfläche zu umfalzen.
Ein Dehnungsabstand von ca. 10 bis 15 mm vor der Scharenaufstellung am First ist für die temperaturbedingte Materialausdehnung einzuhalten.
Ausführung als Zulage zu den zuvor beschriebenen Position Aluminium-Dacheindeckung Vordach, Pultdach.
Menge: 18,000 m

**1.1.6 Saumstreifen (Einlaufblech) mt Halteblechen**
Montieren eines Saumstreifens (Patentsaumstreifen) aus Ergänzungsbändern als Rinneneinhang, Vorderkante ausgebildet zur Aufnahme der umbördelten Scharentraufe, passend zur Alu-Dachdeckung einschl. Halteblechstreifen und sonstigem Befestigungmaterial sowie Längenstossaubildung zur Gewährleistung der temperaturbedingten Materialausdehnung.

Rinneneinhang
Materialdicke:  mind. 0,7 mm
Zuschnitt:  ca. 450 mm
Abkantung:  bis 5 Stk
Farbe:  wie Dachdeckung
Material:  wie Dachdeckung

Halteblechstreifen
Materialdicke:  mind. 1,0 mm
Streifenbreite:  ca. 80 mm
Zuschnitt:  ca. 350 mm
Abkantung:  1 Stk
Farbe:  wie Dachdeckung
Material:  wie Dachdeckung
Befestigungsabstand:  max. 350 mm
Menge: 18,000 m

**1.1.7 Einrohr-Schneefangsystem mit Eisstopper**
Schneefangvorrichtung als Einfachrohr-Schneefang, Durchmesser ca. 30 mm einschl. Aluminium-Schneefang-
laschen für Stehfalzprofile, alles pulverbeschichtet, Farbe anthrazit, passend zur Metalleindeckung.
Befesitigung mit Edelstahlschrauben, mit systremeigenen Halterungen am Stehfalz befestigen.

Ausführung:  Sailerklemme für 1 Rohrdurchzug,
  doppelt, mit Eisfänger
Eisstopper je Bahn:  2 Stk
Menge: 18,000 m

**1.1.8 Kastenrrinne 250, Aluminium, einbrennlackiert**
Hängerinne für Vordächer Bt3 + 4, kastenförmig, gemäß DIN EN 612, aus Aluminium Legierung EN AW-5010 (AlMg0,5Mn) nach EN 573 und DIN 1725, Oberfläche 2-Schichten-einbrenn-
lackiert, Farbe anthrazit, passend zur Aluminiumendeckung, Aussenseite mit Schutzfolie, Metalldicke= 0,7 mm, Zuschnitt 250 mm (8-teilig), einschl. der erforderlichen Rinnenhalter pulverbeschichtetin Farbe wie Rinne, mit 2 Federn, Abstand und Abmessung nach DIN 18461 und DIN EN 1462.
Befestigung bündig eingelassen in die Dachschalung mittels korrosionsgeschützter Rinnenhalternägeln.
Montage als abgehängte, freie Rinne mit Gefälle von mind.
1 mm/m incl. Rinnenverbinder des Rinnensystems nach Herstellerangaben.
Dachneigung:  3°
Achsabstand Sparren:  ca.  75 - 80 cm

Leitfabrikat:
PREFA - Dachentwässerung mit P.10 Zweischichten-
Einbrennlackierung o. glw. A.

'.............................'
Fabrikat  nach Angabe des Bieters
Menge: 18,000 m

**1.1.9 Rinnenkopfstücke, Nenngröße 250, kastenförmig**
Rinnenkopfstücke, passend zur Kastenrinne Nenngröße 200, Material wie in Pos. Kastenrrinne 250, Aluminium, einbrennlackiert beschrieben.
Menge: 6,000 Stk

**1.1.10 Regenfallrohr, Aluminium, einbrennlackiert, DN 80**
Regenfallrohr rund, gefalzt, Material und Farbe wie in Position Kastenrrinne 250, Aluminium, einbrennlackiert beschrieben, Metalldicke 0,5 mm, Durchmesser 60 mm einschließlich Rohrschellen 20 x 2 mm, zum Einschrauben, mit Winkelstift, Stockschraube, Wulst und Scharnier.
Rohrwulst, mind. 50 mm ineinandergesteckt
Befestigung im erforderlichen Abstand von kleiner 2,0 m mittels Gewindestäbe M10, durch die hinterlüftetete Faserzementfassade in die Vordachkonstruktion aus Profilstahlrohr 60/60/4,2 mm.

Hinweis zur Ausführung:
Die Gewindestäbe sind vor der Montage der bauseitgen Vorgehängten Fassadenverkleidung zu setzen.
Die Montage der Fallrohre erfolgt unmittelbar nach Fertigstellung der Vorgehängten Fassadenverkleidung.
Die dafür zusätzl. An- und Abfahrten sind in die Pos. einzukalkulieren und mit dem EP abgegolten.
Menge: 10,000 m

**1.1.11 Zulage Einhangstutzen, 250/80, Form G**
Halbrund, Form G, gerade, Nenngröße 250/80, passend zur Kastenrinne, Nenngröße 250, Material wie in Position Kastenrrinne 250, Aluminium, einbrennlackiert beschrieben, Metalldicke 0,5 mm einschl. Rinnensieb, passend zu Fallrohrgröße.
Liefern und Einbauen einschl. Herausschneiden der runden Ablauföffnung in der Dachrinne ca. 20 mm kleiner
sein als der innere Rand des Rinneneinhangstutzens, Umbördeln des Randes nach unten.
Die vordere Aufkantung des Rinneneinhangstutzens in
den Rinnenwulst einhängen und die hintere senkrechte
Aufkantung um den Wasserfalz klemmen, als Zulage zur Pos. Regenfallrohr, Aluminium, einbrennlackiert, DN 80.
Menge: 3,000 Stk

**1.1.12 Standrohr, verz. Stahl, pulverbeschichtet, DN 80**
Standrohr, Stahl, verzinkt und pulverbeschichtet, rund, nach DIN EN 1124, formstabil, bruchfest, rückstausicher, Materialstärke mind. 2 mm, mit RAL-Gütezeichen Nennweite DN 80, Länge 100 cm, einschl. Standrohrschelle, Standrohrkappe passend für Fallrohr DN 80 und Dichtring.
Anschluss an bauseitige KG-Leitung.
Farbe wie Fallrohr u. Dachrinne.
Menge: 3,000 Stk

#### 1.2 Verbindungsgang

**1.2.1 Rinneneinhangblech, Uginox, für Blechdach**
Traufstreifen für harte Bedachung mit Rinneneinhang, aus
Uginox, Metalldicke= 0,6 mm, Zuschnitt ca. 200 mm, 3-fach gekantet, befestigt mit Haften auf Dachschalung, Vorderkante in Dachrinne einhängen und umgebördeln, Längenstöße durch Falzen verbinden einschl. aller Anpassarbeiten, -schnitte, An- und Abschlüssen.
Menge: 45,000 m

**1.2.2 Hängerinne 333, Uginox, halbrund**
Hängerinne, halbrund, gemäß DIN EN 612, aus
Uginox, Metalldicke= 0,6 mm, Zuschnitt 333 mm, einschl. der erforderlichen Rinnenhalter mit 2 Federn, Abstand und Abmessung nach DIN 18461 und DIN EN 1462.
Befestigung bündig eingelassen in die Dachschalung über Sparren bzw. Traufbohle über Luftlattung mittels korrosionsgeschützten Rinnenhalternägeln.
Liefern und Einbau als abgehängte, freie Rinne mit Gefälle von mind. 1 mm/m incl. Überlappung der einzelnen Rinnenlängen um mind. 10 mm montieren.
Verbindung von Rinnenstücken durch löten.

Dachneigung:  16,3°
Achsabstand Sparren
bzw. Luftlattung:  ca.  70 cm
Menge: 45,000 m

**1.2.3 Rinnenkopfstücke, Uginox, Nenngröße 333, halbrund**
Rinnenkopfstücke, passend zur Hängedachrinne Nenngröße 333, Material wie in Pos. Hängerinne 333, Uginox, halbrund beschrieben.
Menge: 4,000 Stk

**1.2.4 Dilatattionsrinne (Dehnelemente), Uginox, 333, halbrund**
Dilatattionsrinne aus werkseitig vorgefertigten Dehnelementen, Standardlänge ca. 300 mm, mit außen nicht sichtbarem Dehnungsausgleicher und freiem Wasserlauf, als Zulage zur Position Hängerinne 333, Uginox, halbrund.
Die Lage der Dilatationsrinnen ist gleichmäßig über die Gesamtlänge der Hängedachrinne anzuordnen.
Menge: 2,000 Stk

**1.2.5 Zulage Einhangstutzen, Uginox, 333/100, Form G**
Halbrund, Form G, gerade, Nenngröße 333/100, passend zur Hängedachrinne, Nenngröße 333, Material wie in Position Hängerinne 333, Uginox, halbrund beschrieben, Metalldicke
0,6 mm einschl. Rinnensieb, passend zu Fallrohrgröße.
Liefern und Einbauen einschl. Herausschneiden der ovalen Ablauföffnung in der Dachrinne ca. 20 mm kleiner
sein als der innere Rand des Rinneneinhangstutzens, Umbördeln des Randes nach unten.
Die vordere Aufkantung des Rinneneinhangstutzens in
den Rinnenwulst einhängen und die hintere senkrechte
Aufkantung um den Wasserfalz klemmen, als Zulage zur Pos. Regenfallrohr, Uginox, DN 100.
Menge: 4,000 Stk

**1.2.6 Zulage Rohrbogen, Uginox, DN 100**
Material wie in Position Hängerinne 333, Uginox, halbrund beschrieben, Metalldicke 0,6 mm, passend zum Regenfallrohr, Uginox, DN 100, in allen handelsüblichen Graden, maschinell innengelötet oder innengeschweißt, als Zulage zur Pos. Regenfallrohr, Uginox, DN 100 einbauen.
Menge: 8,000 Stk

**1.2.7 Zulage Standrohrkappen, Uginox, Dm. 100/116 mm**
Herstellen, Liefern und Einbauen von Standrohrkappen
Durchmesser 100/116 mm, als Zulage zur Pos. Regenfallrohr, Uginox, DN 100.
Menge: 4,000 Stk

**1.2.8 Standrohr Edelstahl, DN 100**
Edelstahl-Standrohr, Werkstoff Nr. 1.4404 nach DIN EN 10088, gebeizt und passiviert, rund, mit Reinigungsöffnung, nach DIN EN 1124 mit erhöhtem Qualitätsstandard gemäß RAL-Gütezeichen GZ-694, mit 2-Kammern-Steckmuffen-
verbindung, Baustoffklasse A1, formstabil, bruchfest, rückstausicher, Materialstärke 2 mm, mit RAL-Gütezeichen Nennweite DN 100, Länge 100 cm, Anschluss an bauseitige KG-Leitung.
Menge: 4,000 Stk

**1.2.9 Trennlage**
Montieren einer nahtselbstklebenden Polymerbitumen-Unterdeckbahn mit Kunststoff Faservlies Trägereinlage als Trennlage auf Vollschalung verlegt und nach Herstellervorgaben verlegt und befestigt.

z.B. Bauder - BauderTOP TS40 NSK
oder min. gleichwertiger Art

'.............................'
Fabrikat  nach Angabe Bieter
Menge: 260,000 m²

**1.2.10 Stehfalzdacheindeckung**
Liefern und Montieren einer rostfreien Aluminium Dacheindeckung aus Farbaluminiumband, einschließlich Befestigungsmaterial (verdeckte Befestigung mittels Winkel-Festhafte bzw. Winkel-Schiebehafte und Niro Rillennägel) auf Vollschalung, 24 mm dick.
Die Art und die Anzahl der Befestigung richtet sich nach den Objektanforderungen und der statischen Berechnung.

Die Falzaufbüge sind konisch herzustellen, dass am unteren Auflagebereich der Bahnen ein Dehnungsspalt verbleibt. Die Hersteller Verlegerichtlinien sind einzuhalten.

Doppelstehfalz: Mindestdachneigung: 3°< 7° mit Dichtband/Falzgel
Standarddeckung:  Doppelstehfalz, Bandbreite: 650 mm
  Achsmaß: 580 mm
  Scharbreite: 570 mm
  Materialdicke: 0,70 mm
  Gewicht: 2,2 kg/m

Material:  Aluminium (vollständig recycelbar),
Legierung:  EN AW 3005 gemäß EN 573-3,  Falzqualität H41
Vorderseite:  P.10 oder PP 99 Einbrennlackierung
Farbe:  Oxydrot
Rückseite:  Schutzlack
Gewählte Oberfläche:  glatt
Brandverhaltensklasse:  A1 gemäß EN 13501-1
Verhalten bei Beanspruchung durch Feuer von außen: ohne Prüfungentsprechend gemäß EN 13501-5 bzw. Entscheidung 2000/553/EG
Umwelt-Produktdeklaration nach ISO 14025 und EN 15804:
EPD-GDA-20130260-IBG1-DE
Referenz-Nutzungsdauer laut Umweltproduktdeklaration: ≥ 70 Jahre
Bei dem Verwendungszweck von Kaltumformten Aluminiumblechen entsprechender Nutzung sind keine Wirkungsbeziehungen bzgl. Umwelt und Gesundheit bekannt.
z.B. Dacheindeckung mit PREFALZ Farbaluminiumband oder Gleichwertiges.
Angebotenes Erzeugnis:

Falzaufbüge konisch, dass am unteren Auflagebereich der Bahnen ein Dehnungsspalt verbleibt, Befestigung mittels Winkel-Festhafte bzw. Winkel-Schiebehafte. Laut  Verlegeanleitung des Herstellers fachgerecht und sturmsicher auf Vollschalung mind. 24 mm stark.
Menge: 260,000 m²

**1.2.11 Zulage zur Hauptposition für Falzverbindungen**
Zulage für die Herstellung von Falzverbindungen an Traufen.

stehend gerader Falz (Standard)
Menge: 50,000 m

**1.2.12 Traufstreifen aus Ergänzungsband**
Liefern und Montieren von Traufstreifen
aus Ergänzungsband,

Farbe: wie Hauptposition,
Materialqualität: wie Hauptposition,

Traufstreifen:
Materialstärke: mind. 1,0 mm,

inkl. erforderlichem Befestigungsmaterial,
sturmsicher und dehnungsgerecht,
Materialstärke Traufstreifen < 1,0 mm Ausführung mit Vorstoßblech.
Menge: 50,000 m

**1.2.13 Einrohr-Schneefangsystem mit Eisstopper**
Schneefangvorrichtung als Einfachrohr-Schneefang, Durchmesser ca. 30 mm einschl. Aluminium-Schneefang-
laschen für Stehfalzprofile, alles pulverbeschichtet, Farbe anthrazit, passend zur Metalleindeckung.
Befesitigung mit Edelstahlschrauben, mit systremeigenen Halterungen am Stehfalz befestigen.

Ausführung:  Sailerklemme für 1 Rohrdurchzug,
  doppelt, mit Eisfänger
Eisstopper je Bahn:  2 Stk
Menge: 50,000 m

**1.2.14 Wandanschluss, Blechdach**
Herstellen Wandanschluss,
bzw. Übergang Blechdach zu Wandverkleidung
der Position Stehfalzdacheindeckung

Bestehend aus :

ALU-Blech, Dicke 0,8 mm, beschichtet,
Farbton :  Oxydrot

Wandanschlußblech
Zuschnitt:  333 mm  , 4 x gekantet,
einschl.  Dichtband  beim
Übergang eingearbeitet.
Menge: 30,000 m

**1.2.15 Schutz des Gewerkes**
Für die restliche Bauzeit ist das Dach und die Entwässerungseinrichtungen des Verbindungsgangs mit geeigneten Mitteln vor Beschädigungen durch begehen, herabfallende Gegenstände oder anderweitige Gefahren zu schützen.
Die Schutzmaßnahmen sind rückstandslos zu fixieren und gegen Witterungseinflüsse zu schützen, sowie komplett vorhalten einschl. Rückbau und Enferung von der Baustelle auf Anweisung durch die Bauleitung.
Menge: 260,000 m²

#### 1.3 Hauptdach

**1.3.1 Rinneneinhangblech, Kupfer, für Ziegeleindeckung**
Traufstreifen für harte Bedachung mit Rinneneinhang, aus
Kupfer, Legierung nach DIN EN 1172 und DIN EN 1652, Metalldicke= 0,6 mm, Zuschnitt ca. 200 mm, 3-fach gekantet, befestigt mit Haften auf Traufbohle Bauteil 4, Vorderkante in Dachrinne einhängen und umgebördeln, Längenstöße durch Falzen verbinden einschl. aller Anpassarbeiten, -schnitte, An- und Abschlüssen.
Menge: 150,000 m

**1.3.2 Hängerinne 400, Kupfer, halbrund**
Hängerinne, halbrund, gemäß DIN EN 612, aus
Kupfer, Legierung nach DIN EN 1172 und DIN EN 1652, Metalldicke= 0,6 mm, Zuschnitt 400 mm, einschl. der erforderlichen Rinnenhalter mit 2 Federn, Abstand und Abmessung nach DIN 18461 und DIN EN 1462.
Befestigung bündig eingelassen in die Dachschalung über Sparren bzw. Traufbohle über Luftlattung mittels korrosionsgeschützten Rinnenhalternägeln.
Liefern und Einbau als abgehängte, freie Rinne mit Gefälle von mind. 1 mm/m incl. Überlappung der einzelnen Rinnenlängen um mind. 10 mm montieren.
Verbindung von Rinnenstücken durch löten.

Dachneigung:  16,3°
Achsabstand Sparren
bzw. Luftlattung:  ca.  70 cm
Menge: 150,000 m

**1.3.3 Rinnenwinkel, Kupfer, 90°-Außenwinkel, Nenngröße 400**
Rinnenwinkelstücke für 90°-Außenecken, Kupfer, passend zur Hängedachrinne Nenngröße 400, Materialdicke= 0,6 mm, als Zulage zur Pos. Hängerinne 400, Kupfer, halbrund.
Menge: 4,000 Stk

**1.3.4 Rinnenwinkel, Kupfer, 90°-Innenwinkel, Nenngröße 400**
Rinnenwinkelstücke für 90°-Innenecken, Kupfer, passend zur Hängedachrinne Nenngröße 400, Materialdicke= 0,6 mm, als Zulage zur Pos. Hängerinne 400, Kupfer, halbrund.
Menge: 2,000 Stk

**1.3.5 Dilatattionsrinne (Dehnelemente), Kupfer, 400, halbrund**
Dilatationsrinne aus werkseitig vorgefertigten Dehnelementen, Standardlänge ca. 300 mm, mit außen nicht sichtbarem Dehnungsausgleicher und freiem Wasserlauf, als Zulage zur Position Hängerinne 400, Kupfer, halbrund.
Die Lage der Dilatationsrinnen ist gleichmäßig über die Gesamtlänge der Hängedachrinne anzuordnen.
Menge: 5,000 Stk

**1.3.6 Regenfallrohr, Kupfer, DN 120**
Regenfallrohr rund, gefalzt, Material wie in Position Hängerinne 400, Kupfer, halbrund beschrieben, Metalldicke
0,6 mm, Durchmesser 120 mm einschließlich Rohrschellen
20 x 2 mm, zum Einschrauben, mit Winkelstift, Stockschraube, Wulst und Scharnier.
Rohrwulst, mind. 50 mm ineinander stecken
Befestigung im erforderlichen Abstand < 2,0 m mittels Edelstahl-Gewindestab M10, durch die Vorgehängte Faserzementtafelverkleidung, Konstruktionstiefe ca. 24 cm, hindurch in Stb-Außenwänden.

Hinweis zur Ausführung:
Die Edelstahl-Gewindestäbe sind vor der Montage der bauseitgen Vorgehängten Fassadenverkleidung zu setzen.
Die Montage der Fallrohre erfolgt unmittelbar nach Fertigstellung der Vorgehängten Fassadenverkleidung.
Die dafür zusätzl. An- und Abfahrten sind in die Pos. einzukalkulieren und mit dem EP abgegolten.
Menge: 140,000 m

**1.3.7 Zulage Einhangstutzen, Kupfer, 400/120, Form G**
Halbrund, Form G, gerade, Nenngröße 400/120, passend zur Hängedachrinne, Nenngröße 400, Material wie in Position Hängerinne 400, Kupfer, halbrund beschrieben, Metalldicke
0,6 mm einschl. Rinnensieb, passend zu Fallrohrgröße.
Liefern und Einbauen einschl. Herausschneiden der ovalen Ablauföffnung in der Dachrinne ca. 20 mm kleiner
sein als der innere Rand des Rinneneinhangstutzens, Umbördeln des Randes nach unten.
Die vordere Aufkantung des Rinneneinhangstutzens in
den Rinnenwulst einhängen und die hintere senkrechte
Aufkantung um den Wasserfalz klemmen, als Zulage zur Pos. Regenfallrohr, Kupfer, DN 120.
Menge: 8,000 Stk

**1.3.8 Zulage Rohrbogen, Kupfer, DN 120**
Material wie in Position Hängerinne 400, Kupfer, halbrund beschrieben, Metalldicke 0,6 mm, passend zum Regenfallrohr, Kupfer, DN 120, in allen handelsüblichen Graden, maschinell innengelötet oder innengeschweißt, als Zulage zur Pos. Regenfallrohr, Kupfer, DN 120 einbauen.
Menge: 16,000 Stk

**1.3.9 Zulage Standrohrkappen, Kupfer, Dm. 120/150 mm**
Herstellen, Liefern und Einbauen von Standrohrkappen
Durchmesser 120/150 mm, als Zulage zur Pos. Regenfallrohr, Kupfer, DN 120.
Menge: 8,000 Stk

**1.3.10 Standrohr Edelstahl, DN 150**
Edelstahl-Standrohr, Werkstoff Nr. 1.4404 nach DIN EN 10088, gebeizt und passiviert, rund, mit Reinigungsöffnung, nach DIN EN 1124 mit erhöhtem Qualitätsstandard gemäß RAL-Gütezeichen GZ-694, mit 2-Kammern-Steckmuffen-
verbindung, Baustoffklasse A1, formstabil, bruchfest, rückstausicher, Materialstärke 2 mm, mit RAL-Gütezeichen Nennweite DN 150, Länge 100 cm, Anschluss an bauseitige KG-Leitung.
Menge: 8,000 Stk

**1.3.11 Behelfsregenfallrohr - PVC Schlauch 100**
Behelfsregenfallrohr nach Wahl des AN, z.B. flexibles PVC-Rippenrohr,  DN  100 mm, in unterschiedlichen Einzellängen bis 20,0 m anbringen, gegen Abrutschen gesichert am Ablaufstutzen rückstandslos fixieren und an Standrohr bzw. Rohrstutzen der Grundleitung provisorisch anschließen sowie komplett vorhalten einschl. Rückbau und Enferung von der Baustelle auf Anweisung durch die Bauleitung.
Ist ein Anschluss an ein Standrohr nicht möglich, so ist die Entwässerung ausreichend weit vom Gebäude weg zu führen.

Ausführung nach Rücksprache mit der Bauleitung.
Vorhalten bis zur endgültigen Fertigstellung der hinterlüfteten Fassaden.
Menge: 8,000 Stk

**1.3.12 Kupferblech-Dachkehle für Ziegeleindeckung**
Ausbilden einer vertieften Kehle aus Kupferblech, Legierung nach DIN EN 1172 und DIN EN 1652, Metalldicke= 0,6 mm, Zuschnitt ca. 700 mm, 7-fach gekantet, auf vorhandener Unterkonstruktion aus sägerauhern Kehlbrettern, als vertiefte Kehlrinne für Ziegeleindeckung einschl. Anpassen an Dachgeometrie, und anarbeiten an beidseitige Anschlüsse zur Dacheindeckung (Saumstreifen) sowie sämtl. Befestigungsmaterial.
Die Kehlblech-Einzellängen dürfen max. 3000 mm nicht überschreiten. Längenstöße sind dehnungsgerecht zu verbinden/zu falzen.
Menge: 25,000 m

**1.3.13 Einfassung Entlüftungsrohr, Kupfer, bis Rohrgröße DN 260, Chemieabzug**
Einfassen bauseitiger Entlüftungsrohre aus SML-
Gußrohr, Hart-PVC etc. bis DN 260, in der Dachfläche, aus Kupfer, Legierung nach DIN EN 1172 und DIN EN 1652, Metalldicke= 0,6 mm, über bauseitigen Dachdurchgangsöffnungen, bestehend aus:
-  Grundplatte mit Aufkantungen seitlich und oben zur
  Aufnahme der Ziegel sowie untenseitig als über die
  Ziegel führende Schürze ausgebildet, in Form und
  Querschnitt angepasst an Ziegeldeckung mit mittleren
  Eindeckbreite/-länge von ca. 21/36 cm,
-  aufgeschweißtem Rohrkegel, als Verwahrung,
  Anschlusshöhe (Nacken) mind. 15 cm ab OK Ziegeldeckung,
-  Rohrumfassdender Regenkragen mit Dichbandeinlage
  und Schraubschelle zur Befestigung am Strangentlüftungsrohr,
-  druckfeste Unterfütterung der Grundplatte im Bereich
  der Durchdringung.
Ausführung inkl. aller Anpassarbeiten an die Dacheindeckung, Befestigungsmittel, Schweißunterlage, Stützprofile und Verschnitt.

Die terminliche Abstimmung und die Festlegung der genauen Lage hat eigenverantwortlich vom AN mit der Sanitärfirma und dem Zimmerer vor Ort zu erfolgen.
Menge: 1,000 Stk

**1.3.14 Einfassung Entlüftungsrohr, Kupfer, bis Rohrgröße DN 600**
Einfassen bauseitiger Abwasserentlüftungsrohre aus SML-
Gußrohr, Hart-PVC etc. sowie Lüftungshauben und -rohre aus Kupfer-Wickelfalzrohr, gedämmt und ungedämmt, in der Dachfläche, wie in Pos. Einfassung Entlüftungsrohr, Kupfer, bis Rohrgröße DN 260 beschrieben, jedoch für Rohrleitungen größer DN 150 bis DN 600.
Menge: 1,000 Stk

**1.3.15 Einfassung Lüftungsrohr, Kupfer, ca 550x650mm**
Einfassen bauseitiger Lüftungshauben und -rohre aus Kupfer-Wickelfalzrohr, gedämmt und ungedämmt, in der Dachfläche, wie in Pos. Einfassung Entlüftungsrohr, Kupfer, bis Rohrgröße DN 150 beschrieben, jedoch für eckige Abmessungen bis ca 550x650 mm
Menge: 1,000 Stk

**1.3.16 Firstblech gegen aufsteigendes Bauteil**
Bezeichnung: Firstblech-AnschlussMaterial: KupferblechZuschnitt: 0,65m BreiteKantungen: bis zu 6 Stück

Herstellen, liefern und montieren eines Firstbleches aus Kupfer gegen die firstseitig aufsteigende Aufkantung der Lichtkuppel.

Kupferblech: 0,6mm Stärke nach DIN EN 1172- Befestigung: Kupferklammern max. 30cm Abstand- Überlappung: mind. 10cm in Fließrichtung- Wandanschluss: mind. 15cm Hochführung- Dehnungsfugen: alle 3-4m bei langen Strecken- Außenecken: Doppelte Stehfalz, wasserdicht ausgeführt- Durchdringungen: Mind. 10cm Überlappung, EPDM-Dichtung zusätzlich
Menge: 60,000 m

**1.3.17 Zulage Eckausbildung**
Zulage zur Position Firstblech gegen aufsteigendes Bauteil.
Ausführung eines Außeneckes inkl aller Verbindungen.

Außenecken aus Kupferblech anfertigen, mit  doppelter Stehfalz ausführen, wasserdicht montieren,  Gehrungsschnitte präzise ausführen
Menge: 4,000 Stk.

**1.3.18 Zulage runde Durchdringungen abdichten bis 3cm Durchmesser**
Zulage zur Position Firstblech gegen aufsteigendes Bauteil.

Durchdringungen für Lüftungsrohre, Antennen,  Blitzschutz o.ä. bis 3,0 cm Durchmesser abdichten. Kupfermanschette anfertigen  und montieren, mit EPDM-Dichtung kombinieren, mind. 10cm  Überlappung zum Firstblech, wasserdicht verschweißen oder  verlöten
Menge: 60,000 Stk.

#### 1.4 Abdichtung

**1.4.1 Abdichtung Tür- und Fensteranschluss**
mit Flüssigkunststoffbeschichtung aus Polyurethansystem mit Speizial-Diolen-Vlieseinlage, Gewicht
200 g/qm, als naht- und fugenlose Abdichtung am Türschwellenanschluss an das Bauwerk,
h = ca. 12 - 15 cm bis UK Türflügel incl. Grundierung herstellen, Schichtstärke ca. 2,5 mm.
Zuschnitt ca. 25 cm.

Leitfabrikat:
Kemperol 1 K PUR mit AP-Vlieseinlage o. glw. A.

'.............................'
Fabrikat  nach Angabe des Bieters
Menge: 60,000 m

**1.4.2 Perimeterdämmstreifen am Sockel, d= 160 mm, in Kleinflächen**
Wärmedämmung im Bereich aufgehender Wandanschlüsse aus Perimeterdämmstreifen aus extrudiertem Polystyrol-
Hartschaum XPS nach Zulassung Z-23.11-288, (FCKW- und HFCKW-frei mit Zellgas Luft), dicht, und press gestoßen, 1-lagig, mit einem wasserabdichtenden Kleber, passed zu Wandabdichtungssystem, auf Stb-Außenwände oberhalb des Geländes im Punkt-Wulst-Verfahren nach Herstellerangaben aufkleben.

Dicke:  160 mm
Streifenbreite:  ca. 20-25 cm
Bemessungswert der
Wärmeleitfähigkeit:  Lambda = 0,035 W/m*K nach DIN
  EN 13163; WLG 035
Anwendungsgebiet  PW nach DIN V 4108-10
Brandverhalten:  Baustoffklasse B1 nach DIN 4102,
  schwer entflammbar, Euroklasse E
  nach EN 13501-1
Druckfestigkeit:  mind. 0,30 N/mm² nach DIN
EN 826
zul. Dauerdruckspannung:  mind. 0,13 N/mm² nach DIN
  EN 1606

Leitfabrikat: Styrodur 3035 CS o. glw. A.

'.............................'
Fabrikat  nach Angabe des Bieters
Menge: 60,000 m

**1.4.3 Edelstahl-Sockelblech, d= 0,5 mm**
Sockelschutzblech aus nichtrostendem, walzmattiertem Edelstahl nach DIN EN 10088-2, Werkstoff-Nr. 1.4301, Ugitop 43, Metalldicke= 0,5 mm, Zuschnitt ca. 350 mm, mit stabilisierender Umkantung am obenseitigen freien Rand, in unterschiedlichen Einzellängen, als Abdeckung der Perimeterdämmung montieren.
Befestigung mit bauaufsichtl. zugelassenem Dübelsystem und Edelstahlschrauben mit Dichtscheiben oberhalb der Spritzwasserschicht/im durch die  Fassadenschalung überdeckten Bereich durch die Perimeterdämmung, d= 160 mm, hindurch in der Stb-Außenwand.
Längenstöße genietet bzw. gefalzt zur fachgerechten Sicherung der thermisch bedingte Materialdehnung.

Ausführung nach Detailplan.
Menge: 120,000 m

**1.4.4 Zulage Eckausbildung, Edelstahl-Sockelblech**
Ausbildung von 90°-Innen- und Außenecken an den Sockelschutzblechen aus nichtrostendem, walzmattiertem Edelstahl, als Zulage zur Pos. Edelstahl-Sockelblech, d= 0,5 mm.
Menge: 10,000 Stk

**1.4.5 Edelstahl-Sockelblech an Eingangstüren**
Sockelschutzblech an Eingangstüren, aus nichtrostendem, walzmattiertem Edelstahl nach DIN EN 10088-2, Werkstoff-Nr. 1.4301, Ugitop 43, Metalldicke= 0,5 mm, Zuschnitt ca. 500 mm, z-förmig gekantet ca. 6/14/15 cm, mit stabilisierender Rückkantung am freien Rand, in unterschiedlichen Einbaulängen von ca. 250 cm bis 300 cm, als Abdeckung der Türabdichtung und der Perimeterdämmung einschl. Befestigung mit Schrauben und Dichtscheiben an Türschwelle.

Ausführung nach Detailplan.
Menge: 30,000 m

### 3 Bestandsdokumentation/Arbeiten auf Nachweis

**3.1 Bestandsdokumentation**
Verwendbarkeitsnachweis der eingebauten und verwendeteten Bauprodukte, mit Zusammmenstellung aller Unterlagen als Bestandsdokumentation, für die gesamte erbrachte Leistung, mit nachstehend aufgelisteter, inhaltlicher Gliederung:

Inhaltsverzeichnis

1.  Firmendaten
1.1  Ansprechpartner
1.2  Fachbauleitererklärung
1.3  Fachunternehmererklärung
1.4  Übereinstimmungserklärung

2.  Planunterlagen

3.  Produkt- / Gerätedatenblätter

4.  Nachweise

5.  Pflegeanweisung mit Wartungshinweise
  Wartungsverträge

Hinweis zur Bestandsdokumentation:
Die Bestandsdokumentation ist mind. 10 Tage vor der Abnahme vorzulegen.
Der AN ist erst nach Vorlage der Dokumentation zur Stellung der Schlussrechnung berechtigt.
Die gesamte Bestandsdokumentation ist auf einen mobilen Datenträger (CD, DVD, Stick o. glw.) sowie in 1-Fach in  Papierform (A4-Ordner) dem Bauherrn zu überreichen. Die Bestandsdokumentation ist vorab per E-Mail an die Bauleitung zu senden.
Die vollständige Bestandsdokumentation ist Bestandteil der Leistung und Voraussetzung zur vollständigen Zahlung der Schlussrechnung.
Menge: 1,000 psch

*Hinweis: Vorbemerkungen Stundenlohnarbeiten*
Vorbemerkungen Stundenlohnarbeiten

Unvorhersehbare Leistungen, die sich bei der Ausführung des Auftrags zwingend zur Erstellung des Werkes ergeben und unverzüglich vom Auftragnehmer erfüllt werden müssen, sind vor Arbeitsbeginn bei der Bauleitung anzuzeigen.
Regiearbeiten dürfen nur auf ausdrückliche Anordnung bzw. mit Genehmigung der Bauleitung durchgeführt werden.
Berichte hierüber sind spätestens 3 Tage nach Ausführung zur Unterschrift
vorzulegen. Nicht gegengezeichnete Berichte werden bei der Abrechnung nicht anerkannt.
In den schriftlichen Regieberichten ist aufzuführen:
- tatsächlicher und zeitlicher Leistungsumfang
- ausführende Personen
- verwendete Materialien und Geräte

Stundenlohn- bzw. Regiearbeiten werden nach den vereinbarten Sätzen einschl. aller Zuschläge wie Unternehmerzuschläge, Lohnnebenkosten, Fahrgeld, Auslösen und dergleichen abgerechnet. Zeitzulagen erfolgen nach dem, bei der Ausführung, geltenden Tarifvertrag.
Bei allen Arbeiten wird nur die jeweils dafür notwendige Qualifikation des Personals anerkannt. Polier- und Aufsichtstunden werden nicht extra vergütet.
Es gelten die festen Stundenverrechnungssätze, in denen unaufgegliedert Lohn- und wirksame Leistungen sowie Lohn- und Gehaltsnebenkosten, wie Auslösungen,
Trennungs-, Wege-, Unterkunftsgeld, und Reisekosten, enthalten sind.
Zuschläge für Nacht-, Sonntags- und Feiertagsarbeiten sind nicht in die Verrechnungssätze einzubeziehen.
Der Bieter erklärt, daß die Verrechnungssätze unter Beachtung der preisrechtlichen Vorschriften ermittelt wurden und unabhängig von der Anzahl der abgerechneten Stunden gelten.

**3.2 Vorarbeiter**
für unvorhersehbare Arbeiten, für deren Ausführung der die Fachkenntnisse und der Rang eines Vorarbeiters erforderlich sind.
Menge: 5,000 h

**3.3 Facharbeiter**
für unvorhersehbare Arbeiten, für deren Ausführung eine
Facharbeiterausbildung erforderlich ist.
Menge: 10,000 h

**3.4 Zusätzliche An- und Abfahrt**
Zusätzliche An- und Abfahrt für 1 Kolonne Fachpersonal (bis
3 Personen) einschl. erforderl. Fahrzeuge (Transporter/LKW) bis 7,5 to mit Fahrer für Umbau- bzw. Abbaumaßnahmen am Gerüst, die nicht die üblichen abschnittsweisen Auf- oder Abbau des Gerüstes entsprechen.

Die Ausführung erfolgt nur auf gesonderte Anweisung der Bauleitung.
Menge: 2,000 Stk

USt %: 19,00
